# Schleuse RGB Bad Abbach, Planung & Lieferung Hubarme OT
Angebotsaufforderung (GAEB DA XML 3.2, DA83)
Projekt: 811E125L111_04
Währung: EUR
Nebenangebote zugelassen: ja
Vergabeart: Öffentliche Ausschreibung
Auftraggeber: Wasserstraßen- und Schifffahrtsamt Donau MDK, Erlanger Straße 1, 93049 Regensburg; Vergabenummer: 2025-811-000111
Erstellt mit: GXML Toolbox V3.3 R20210630, iTWO_64 V10.0.894, 20.01.2026

## 1 Hubarme OT Schl. RGB u. Bad Abbach
Datum: 20.01.2026

### Abschnitt 1 Planung

#### Unterabschnitt 1.1 Planung Leistungsphasen 1-3 & 5

**1.1.10 Planung Leistungsphasen 1-3 & 5**
*** Pauschalposition
Planung, s. Funktionale Leistungsbeschreibung, der Leistungsphasen 1-3 und 5 zur Herstellung  sechs neuer Hubarme für das Obertor der Schleusen Regensburg und Bad Abbach (baugleich) inkl. Anschluss auf Grundlage folgender Unterlagen:
- Statik Obertor Schleuse Regensburg und Bad Abbach, Betriebsfestigkeitsnachweis aus dem Jahr 2000 (Anlage 1, Funktionale Leistungsbeschreibung)
- Statik Obertor Schleuse Regensburg und Bad Abbach, Nachweis für die Instandsetzung aus dem Jahr 2000 (Anlage 2, Funktionale Leistungsbeschreibung)
- Fachbeitrag zur Änderung der Verbindung Obertor-Torarm Schleusen Regensburg und Bad Abbach vom 06.06.2025 (Anlage 3, Funktionale Leistungsbeschreibung)
- Zeichnung Nr.  FOR541041 Schleusenanlage Forchheim Obertor Toranhängung Ost (Anlage 4, Funktionale Leistungsbeschreibung)
- Zeichnung Nr.  FOR541042 Schleusenanlage Forchheim Obertor Toranhängung West  (Anlage 5, Funktionale Leistungsbeschreibung)
- Zeichnung Nr. 412072 Schiffsschleusenanlage Regensburg,  Schleusentore Obertor, Torkörper Hubarm (Anlage 6, Funktionale Leistungsbeschreibung)
- Zeichnung Nr. 412088 Obertor Regensburg, Hubsenktor, Übersicht  (Anlage 7, Funktionale Leistungsbeschreibung)
Menge: 1,000 Psch

**1.1.20 Montagevorgabe Bestandstor**
*** Pauschalposition
Planung und Herstellung einer  Montagevorgabe inkl. aller notwendigen Angaben (Daten Schweißnähte, Verfahren, Zusatzwerkstoffe, Dimension, WPS etc.) zur Montage der Hubarm-Gegenstücke am Bestandstor für den WSA - Bauhof.
Menge: 1,000 Psch

### Abschnitt 2 Herstellung sechs neuer Hubarme

#### Unterabschnitt 2.1 Herstellung Stahlbau

**2.1.10 Herstellung sechs neuer Hubarme**
Herstellung sechs neuer Hubarme, s. Funkt. Leistungsbeschreibung.
Menge: 6,000 St

#### Unterabschnitt 2.2 Korrosionsschutz

**2.2.10 Beschichtung Hubarme**
Beschichtung Hubarm, s. Funkt. Leistungsbeschreibung
Menge: 6,000 St

### Abschnitt 3 Lieferung

#### Unterabschnitt 3.1 Lieferung

**3.1.10 Lieferung sechs neuer Hubarme**
*** Pauschalposition
Lieferung sechs neuer Hubarme zum:
Außenbezirk Regensburg
Am Kreuzhof 1
93055 Regensburg
Telefon: 0941 79881-0
Menge: 1,000 Psch
